# Zimmererarbeiten Remise
Angebotsaufforderung (GAEB 90, DA83)
DV-Nummer: Pichelsd
Währung: EUR
Auftraggeber: Montana-Portfolio GmbH

## Zusätzlicher Text
Sicherheits- und Baustelleneinrichtung

Globale Angaben zum Bauvorhaben

Beschreibung des Bauvorhabens:
Umbau einer Remise zu 2 Wohneinheiten aus dem Baujahr 1900

Anschrift der Baustelle:
Pichelsdorfer Str. 121 in 13595 Berlin

Folgende Planunterlagen sind der Leistungsbeschreibung im
Originalmaßstab beigefügt:
Positionsplan Statik

Mitgeltende Normen und Regeln

Es gelten die Allgemeinen Technischen Vertragsbedingungen ATV sämtlicher
Gewerke ohne die Gewerke Gerüstarbeiten, Wasserhaltungsarbeiten,
Schalungsarbeiten, Verbau- und Rammarbeiten, mit Berücksichtigung der
zum Vertragsschluss gültigen Fassung einschl. der Änderungen
entsprechender Normen und Regeln, Berichtigungen und Beiblätter.

Soweit in der Leistungsbeschreibung auf Technische Spezifikationen, z.
B. nationale Normen, mit denen Europäische Normen umgesetzt werden,
europäische technische Zulassungen, gemeinsame technische
Spezifikationen, internationale Normen, Bezug genommen wird, werden auch
ohne den ausdrücklichen Zusatz: ?oder gleichwertig?, immer gleichwertige
Technische Spezifikationen in Bezug genommen.

DIN 18920
Vegetationstechnik im Landschaftsbau - Schutz von Bäumen,
Pflanzenbeständen und Vegetationsflächen bei Baumaßnahmen

DIN EN 12352
Anlagen zur Verkehrssteuerung; Warn- und Sicherheitsleuchten

DIN EN 61439-5; VDE 0660-600-5
Niederspannung-Schaltgerätekombinationen - Teil 5:
Schaltgerätekombinationen in öffentlichen Energieverteilungsnetzen

Technische Baubestimmungen; Baustelleneinrichtungen; Sicherheitsregeln
für die Einrichtung und den Betrieb auf Baustellen (BaustelleneinrVV HA)

Richtlinien für die Sicherung von Arbeitsstellen an Straßen (RSA)

Angaben zu Stoffen und Bauteilen

Baustromverteiler müssen mindestens der Schutzart IP 43, die ggf. dazu
gehörenden Messeinrichtungen IP 54 entsprechen

Angaben zur Ausführung

Allgemeines

Baustelleneinrichtung auf Grasnarbe oder Humus ist nicht gestattet. Die
Kronen- und Wurzelbereiche von Bäumen sind frei zu halten. Das gilt auch
für Materiallagerungen.

Vorhandene Grenzsteine und Vermessungsmarkierungen sind mit Beginn der
Arbeiten im Zuge der Baustelleneinrichtung bis zum Räumen der Baus
Zutelleneinrichtung zu sichern.

Vor Beginn der Arbeiten hat sich der Auftragnehmer über den Verlauf von
Leitungen, Kabel usw. (unter- und überirdisch) zu informieren.
Notwendige Umlegungen sind rechtzeitig vom Auftragnehmer zu beantragen.
Baustellen- und endgültige Anschlüsse müssen grundsätzlich zugänglich
bleiben und geschützt werden. Im Zweifel ist vom Auftragnehmer an den
Auftraggeber ein Hinweis zu geben, erforderlichenfalls ist eine
Festlegung zu treffen.

Werden durch die Baustelleneinrichtung Rechte Dritter - insbesondere von
Nachbarn - für die Dauer der Bauarbeiten oder vorübergehend und
kurzfristig beeinträchtigt, ist der Bauherr oder die Bauleitung
unverzüglich zu informieren. Das gilt auch im Zweifel über das Vorliegen
von Rechten oder bei zu vermutenden Beeinträchtigungen bzw. bei
Beschädigung vorhandener Bauwerke oder Bauteile.

Der Auftragnehmer ist verpflichtet, die erforderlichen Maßnahmen zum
Schutz vor Winterschäden zu treffen. Dazu gehört auch die ggf.
erforderliche Kontrolle der Baustelle, insbesondere der Schutz der
Messeinrichtungen unabhängig von deren Rechtsträgerschaft.

Beim Abbau der Baustelleneinrichtung ist zu beachten:

Werden öffentliche Flächen über das vorgesehene Maß hinaus (zeitlich
oder räumlich) auf Veranlassung des Auftragnehmers in Anspruch genommen,
hat dieser die entsprechende Abstimmung mit den Behörden vorzunehmen
(z.B. Sondernutzungserlaubnis nach StVO) und die erhöhten Gebühren zu
tragen

Verkehrssicherung

Ist der Auftragnehmer mit der Verkehrssicherung der Baustelle
beauftragt, so gehört dazu auch die laufende Kontrolle der
Sicherungseinrichtungen. Die zeitlichen Abstände der Kontrollen richten
sich nach den örtichen Gegebenheiten.

Sonstige Angaben

Der Auftragnehmer hat dafür Sorge zu tragen, dass während der Ausführung
seiner Leistungen immer mindestens ein utsfließend deutsch sprechender
Mitarbeiter seiner Firma auf der Baustelle anwesend ist.

Zu den auf der Baustelle vorzuhaltenden Ausführungsunterlagen zählt
neben den Ausführungsplänen auch eine Ausfertigung dieser
Leistungsbeschreibung.

## Zusätzlicher Text
Abbrucharbeiten

Mitgeltende Normen und Regeln

Es gelten die Allgemeinen Technischen Vertragsbedingungen ATV DIN 18459
mit Berücksichtigung der zum Vertragsschluss gültigen Fassung einschl.
der Änderungen entsprechender Normen und Regeln, Berichtigungen und
Beiblätter.

Soweit in der Leistungsbeschreibung auf Technische Spezifikationen, z.
B. nationale Normen, mit denen Europäische Normen umgesetzt werden,
europäische technische Zulassungen, gemeinsame technische
Spezifikationen, internationale Normen, Bezug genommen wird, werden auch
ohne den ausdrücklichen Zusatz: ?oder gleichwertig?, immer gleichwertige
Technische Spezifikationen in Bezug genommen.

DIN EN 1991-1-1
Eurocode 1: Einwirkungen auf Tragwerke - Teil 1-1: Allgemeine
Einwirkungen auf Tragwerke - Wichten, Eigengewicht und Nutzlasten im
Hochbau

DIN EN 1991-1-1/NA
Nationaler Anhang - National festgelegte Parameter - Eurocode 1:
Einwirkungen auf Tragwerke - Teil 1-1: Allgemeine Einwirkungen auf
Tragwerke - Wichten, Eigengewicht und Nutzlasten im Hochbau

DIN EN 1997-1
Eurocode 7: Entwurf, Berechnung und Bemessung in der Geotechnik - Teil
1: Allgemeine Regel

DIN EN 1997-1/NA
Nationaler Anhang - National festgelegte Parameter - Eurocode 7:
Entwurf, Berechnung und Bemessung in der Geotechnik - Teil 1: Allgemeine
Regeln

BGI 664
Verfahren mit geringer Exposition gegenüber Asbest bei Abbruch-,
Sanierungs- und Instandhaltungsarbeiten

BGI 665
Abbrucharbeiten

Angaben zu Stoffen und Bauteilen

Die Vorschriften über die Entsorgung von Sondermüll und Sonderabfall
sowie Reststoffverwertung und örtlich festgelegte Maßnahmen für
Recycerwling sind einzuhalten. Das Eingraben oder Verbrennen auf der
Baustelle ist grundsätzlich untersagt. Schutt-Container sind zur
Vermeidung von Staub mit Planen dicht abzudecken; bei Bedarf ist ein
Netzmittel zu verwenden.

Angaben zur Ausführung

Allgemeines

Gefahrbereiche bei Abbrucharbeiten auf der Baustelle sind abzusperren
und zu kennzeichnen. Entstehen dadurch Behinderungen für andere
Unternehmer oder Dritte, sind der Zeitraum der Absperrung sowie
alternative Maßnahmen mit der Bauleitung abzustimmen.

Vor Ausführungsbeginn hat der Auftragnehmer mit dem Auftraggeber
festzulegen, wo das erforderliche Gerät, Schutt, Container und
dergleichen auf der Baustelle gelagert werden kann, um gegenseitige
Störungen der am Bau beteiligten Handwerker während der Bauausführung zu
vermeiden.

Die nach ATV DIN 18299 Abschnitt 4.1.11 durch den Auftragnehmer zu
beseitigenden Verunreinigungen beziehen sich auch auf die Verunreinigung
der öffentlichen Verkehrswege durch Fahrzeuge und Maschinen des
Auftragnehmers oder seiner Subunternehmer. Solche Verunreinigungen sind
durch geeignete Maßnahmen möglichst zu vermeiden. Trotzdem auftretende
Verunreinigungen sind so rechtzeitig zu beseitigen, dass durch sie keine
Gefährdung des öffentlichen Verkehrs entstehen kann.

Der Auftragnehmer hat eine eventuell erforderliche Aufgrabungserlaubnis
der Rechtsträger einzuholen.

Der Auftraggeber sorgt für die Medienfreiheit der in den Gebäuden oder
baulichen Anlagen vorhandenen Leitungen für Strom, Wasser, Gas und
anderer Medien.

Die Abbrucharbeiten sind mit größter Sorgfalt durchzuführen. Die
Standsicherheit darf hierbei zu keiner Zeit beeinträchtigt werden.
Zeigenrf rf  sich trotz sorgfältigem Abbruch Risse, Setzungen etc., ist
unverzüglich der Auftraggeber zu benachrichtigen. Für den weiteren
Verlauf der Arbeiten sind mit dem Auftraggeber umgehend gesondert
Vereinbarungen zu treffen.

Erforderliche Schutzmaßnahmen für Altbausubstanz, Nachbargrundstücke,
Umwelt und Verkehr sind vom Bieter in Abhängigkeit von der von ihm
vorgesehenen technologischen Lösung bei Angebotsabgabe darzulegen,
sofern sie nicht mit den angebotenen Preisen abgegolten sind.

Vor Beginn der Abbrucharbeiten ist über den Zustand der benachbarten
Grundstücke, Bauwerke und Verkehrswege gemeinsam mit dem Auftraggeber
ein Zustandsprotokoll zu erstellen. Dabei erkannte Schäden sind zu
fotografieren und zu dokumentieren.

Der Auftraggeber lässt rechtzeitig vor Beginn der Abbrucharbeiten ein
Beweississicherungsverfahren durchführen.

Unter Denkmalschutz stehende Gebäudeteile sind entsprechend den Auflagen
der Behörden zu behandeln.

Gut erhaltene oder erhaltungswürdige Bauteile sind vor Beginn der
Abbrucharbeiten mit dem Auftraggeber bei einer Baubegehung festzulegen.
Diese Bauteile sind sorgfältig vor Beschädigung zu schützen, im Falle
einer im Zuge der Arbeiten notwendigen Entfernung sind solche Bauteile
vorsichtig zu demontieren, abzubrechen oder anderweitig zu entfernen.
Diese Bauteile sind zu sichern und fachgerecht zur späteren
Wiederverwendung nach Angabe des Auftraggebers zwischenzulagern.

Bauteile, die nach der Durchführung von Renovierungsmaßnahmen wieder
ihren ursprünglichen Aufbau erhalten, z.B. Fachwerk, Holzbalkendecken
undhen dergleichen, sind beim Abbruch in ihrem Aufbauschema zu
fotografieren und zu dokumentieren. Diese Unterlagen sind dem
Auftraggeber jeweils spätestens nach Abschluss der entsprechenden
Abbrucharbeiten zu übergeben.

Bei der Entfernung von Putzflächen oder Teilen von diesen sind die
Putzanschlüsse zu den zu erhaltenden Bauteilen, Durchbrüchen und
dergleichen durch sauberes Beschneiden der Ränder herzustellen.

Werden bei den Arbeiten kontaminierte oder asbesthaltige Materialien
angetroffen, so ist der Auftraggeber unverzüglich zu verständigen. Diese
Verpflichtung gilt auch im Verdachtsfall.

Bauschutt ist über geschlossene Schuttrutschen abzuwerfen. Das direkte
Abwerfen von nicht gestattet.

In bewohnten Gebieten dürfen nur s"challarme Kompressoren (Schrauben-
oder Rotationskompressoren) eingesetzt werden.

Beim Abbruch von Mineralfaserdämmstoffen sind Stäube zu vermeiden. Das
Kehren ist untersagt. Für eine ausreichende Bindung durch Feuchtigkeit
ist zu sorgen.

Das Lagern von Druckgasflaschen in Kellerräumen, Treppenhäusern,
Durchgängen und Durchfahrten ist untersagt. Bei Arbeiten mit brennbaren
Gasen muss ein Feuerlöscher, tragbar, nach DIN EN 3 vorhanden sein

Vor Brennschneidearbeiten an Steig- und Fallleitungen muss sich der
Auftragnehmer wegen der Gefahr ablaufender Schweißperlen über Verlauf
und Zustand der Leitungen informieren.

Bei Brennschneidearbeiten oder sonstigen funkenerzeugenden Arbeiten,
z.B. auch Trennarbeiten mit Trennscheiben, in der Nähe von Bauteilen der
Baustoffklasse B2 bzw. B3 nach DIN 4102 Teil 1 sind geeignete
Brandschutzmaßnahmen vom Auftragnehmer zu treffen.

Bei funkenerzeugenden Arbeiten, z.B. Trennarbeiten mit Trennscheiben und
Brennschneidearbeiten, in der Nähe zu erhaltener Bauteile sind
Glasflächen, glasierte Keramikoberflächen und andere durch den
Funkenflug gefährdete Oberflächen abzudecken.

Zur Abwicklung des Bauvorhabens ist die Zusammenarbeit mit anderen
Gewungerken erforderlich. Deshalb sind in Absprache mit der Bauleitung
die technischen Bedingungen und Zeitabläufe der betroffenen Roh- und
Ausbaugewerke zu beachten.

Fertiggestellte Bereiche sind dem nachfolgenden Gewerk besenrein zur
Verfügung zu stellen.

Der Auftragnehmer hat die erforderlichen Maßnahmen zum Schutz vor
Winterschäden zu treffen. Dazu gehört auch gf.dier W ggf. erforderliche
Konÿtrolle der Baustelle, insbesondere der Schutz der Messeinrichtungen
unabhängig von deren Rechtsträgerschaft.

Weil die Lage vorhandener Leitungen, Kabel, Dräne, Kanäle, Vermarkungen,
Hindernisse und sonstiger Hindernisse vor der Ausführung der Arbeiten
nicht angegebene werden kann, hat der Auftragnehmer das Vorhandensein
und die Lage entsprechend Abschnitt 3 der ATV zu erkunden.

Verkehrssicherung

Gefahrbereiche bei Abbrucharbeiten im Umfeld der Baustelle sind
abzusperren eicund zu kennzeichnen.

Die Verkehrssicherungspflicht obliegt dem Auftragnehmer während der
Dauer der Erfüllung seines Auftrages. Sie umfasst den unmittelbaren
Arbeitsbereich sowie die Ausschilderung - auch von Umleitungen - nach
Abstimmung mit den zuständigen Behörden.

Der Auftragnehmer hat einen Verantwortlichen für die Verkehrssicherung
mit Angabe der Eignung und Qualifikation zu benennen.

Zur Verkehrssicherung der Baustelle gehört auch die laufende Kontrolle
der Sicherungseinrichtungen. Die zeitlichen Abstände der Kontrollen
richten sich nach den örtlichen Gegebenheiten.

Verkehrsbeschränkungen, die nur während der Arbeitszeit notwendig sind,
müssen in der übrigen Zeit hobaufgehoben werden (Beseitigen oder
Ungültigmachen von Verkehrszeichen)

Es sind maximal drei Schilder oder zwei Vorschriftszeichen an einem
Pfosten zulässig.

Verkehrs- und Streckenverbote sollen möglichst nur in Kombination mit
Gefahrenzeichen aufgestellt werden, damit das Aufstellen von Zeichen zur
Beendigung des Streckenverbotes (Zeichen 278 bis 282 StVO) vermieden
werden kann.

Freistehende oder nicht gesicherte Batterien für Warnleuchten sind nicht
zulässig.

Transportable Lichtsignalanlagen müssen die gleiche verkehrstechnische
Sicherheit wie stationäre Anlagen aufweisen.

Vor dem rechtzeitigen Aufstellen von ildBeschilderungen für Halteverbote
sind aus Beweisgründen die Kennzeichen der im Bereich parkenden
Fahrzeuge zu protokollieren.

Aufgrabungen, Baugruben und Gräben im Bereich von Flächen des
Fahrzeugverkehrs sind in ausreichendem Abstand zu sichern.

Rot-weiße Warnbänder (Flatterbänder) dürfen nur als zusätzliche optische
Sicherung und nur außerhalb von Fahrbahnen im öffentlichen Raum
angebracht werden.

Sonstige Angaben

Der Auftragnehmer hat dafür Sorge zu tragen, dass während der Ausführung
seiner Leistungen immer mindestens ein fließend deutsch sprechender
Mitarbeiter seiner Firma auf der Baustelle anwesend ist.

Zu den auf der Baustelle halvorzuhaltenden Ausführungsunterlagen zählt
neben den Ausführungsplänen auch eine Ausfertigung dieser
Leistungsbeschreibung.

Die vom Auftragnehmer verwendeten Ausführungsunterlagen müssen den
Freigabevermerk des Auftraggebers oder des Architekten tragen. Durch
Übergabe neuer Unterlagen ungültig gewordene Unterlagen sind vom
Auftragnehmer entsprechend zu kennzeichnen und aufzubewahren. Nicht
freigegebene Unterlagen dürfen nicht verwendet werden.

## Zusätzlicher Text
Zimmer- und Holzbauarbeiten

Mitgeltende Normen und Regeln

Es gelten die Allgemeinen Technischen Vertragsbedingungen ATV DIN 18334
mit Berücksichtigung der zum Vertragsschluss gültigen Fassung einschl.
der Änderungen entsprechender Normen und Regeln, Berichtigungen und
Beiblätter.

Soweit in der Leistungsbeschreibung auf Technische Spezifikationen, z.
B. nationale Normen, mit denen Europäische Normen umgesetzt werden,
europäische technische Zulassungen, gemeinsame technische
Spezifikationen, internationale Normen, Bezug genommen wird, werden auch
ohne den ausdrücklichen Zusatz: ?oder gleichwertig?, immer gleichwertige
Technische Spezifikationen in Bezug genommen.

DIN 436
Scheiben, vierkant, vorwiegend für Holzkonstruktionen

DIN 440
Scheiben mit Vierkantloch, vorwiegend für Holzkonstruktion

DIN 603
Flachrundschrauben mit Vierkantansatz

DIN 1478
Spannschlossmuttern aus Stahlrohr oder Rundstahl

DIN 1479
Sechskant-Spannschlossmuttern

DIN 1480
Spannschlossmuttern, geschmiedet (offene Form)

DIN 4102
Normenreihe: Brandverhalten von Baustoffen und Bauteilen

DIN 18069
Tragbolzentreppen für Wohngebäude; Bemessung und Ausführung

DIN 18100
Türen; Wandöffnungen für Türen; Maße entsprechend DIN 4172

DIN 18542
Abdichten von Außenwandfugen mit imprägnierten Fugendichtungsbändern aus
Schaumkunststoff - Imprägnierte Fugendichtungsbänder - Anforderungen und
Prüfung

DIN 52270
Prüfung von Mineralwolle-Dämmstoffen - Begriffe, Lieferformen,
Lieferarten

DIN 68126-1
Profilbretter mit Schattennut - Maße

DIN 68128
Balkonbretter

DIN 68364
Kennwerte von Holzarten - Rohdichte, Elastizitätsmodul und Festigkeiten

DIN EN 316
Holzfaserplatten - Definition, Klassifizierung und Kurzzeichen

DIN EN 335-1
Dauerhaftigkeit von Holz und Holzprodukten - Definition der
Gebraucheitsklassen - Teil 1: AllgAllemeines

DIN EN 335-2
Dauerhaftigkeit von Holz und Holzprodukten - Definition der
Gebrauchsklassen - Teil 2: Anwendung bAriei Vollholz

DIN EN 350-1
Dauerhaftigkeit von Holz und Holzprodukten - Natürliche Dauerhaftigkeit
von Vollholz - Teil 1: Grundsätze für die Prüfung und Klassifikation der
natürlichen Dauerhaftigkeit von Holz

DIN EN 350-2
Dauerhaftigkeit von Holz und Holzprodukten - Natürliche Dauerhaftigkeit
von Vollholz - Teil 2: Leitfaden für die natürliche Dauerhaftigkeit und
Tränkbarkeit von ausgewählten Holzarten von besonderer Bedeutung in
Europa

DIN EN 351-1
Dauerhaftigkeit von Holz und Holzprodukten - mit Holzschutzmitteln
behandeltes Vollholz - Teil 1: Klassifizierung der
Schutzmitteleindringung und -aufnahme

DIN EN 384
Bauholz für tragende Zwecke - Bestimmung charakteristischer Werte für
mechanische Eigenschaften und Rohdichte

DIN EN 460
Dauerhaftigkeit von Holz und Holzprodukten - Natürliche Dauerhaftigkeit
von Vollholz - Leitfaden für die Anforderungen an die Dauerhaftigkeit
von Holz für die Anwendung in den Gefährdungsklassen

DIN EN 822
Wärmedämmstoffe für das Bauwesen - Bestimmung der Länge und Breite

DIN EN 823
Wärmedämmstoffe für das Bauwesen - Bestimmung der Dicke

DIN EN 824
Wärmedämmstoffe für das Bauwesen; Bestimmung der Rechtwinkligkeit

DIN EN 826
Wärmedämmstoffe für das Bauwesen - Bestimmung des Verhaltens bei
Druckbeanspruchung

DIN EN 844
Normenreihe : Rund- und Schnittholz - Terminologie

DIN EN 912
Holzverbindungsmittel - Spezifikationen für Dübel besonderer Bauart für
Holz

DIN EN 1194
Holzbauwerke - Brettschichtholz - Festigkeitsklassen und Bestimmung
charakteristischer Werte

DIN EN 1313-1
Rund- und Schnittholz - Zulässige Abweichungen und Vorzugsmaße - Teil 1:
Nadelschnittholz

DIN EN 1313-2
Rund- und Schnittholz - Zulässige Abweichungen und Vorzugsmaße - Teil 2:
Laubschnittholz

DIN EN 1315
Dimensions-Sortierung von Rundholz

DIN EN 1316
Normenreihe: Laub-Rundholz; Qualitätssortierung

DIN EN 1380
Holzbauwerke - Prüfverfahren - Tragende Verbindungen mit Nägeln,
Schrauben, Stabdübeln und Bolzen

DIN EN 1602
Wärmedämmstoffe für das Bauwesen - Bestimmung der Rohdichte

DIN EN 1607
Wärmedämmstoffe für das Bauwesen - Bestimmung der Zugfestigkeit
senkrecht zur Plattenebene

DIN EN 1991-1-1
Eurocode 1: Einwirkungen auf Tragwerke - Teil 1-1: Allgemeine
Einwirkungen auf Tragwerke - Wichten, Eigengewicht und Nutzlasten im
Hochbau

DIN EN 1991-1-1/NA
Nationaler Anhang - National festgelegte Parameter - Eurocode 1:
Einwirkungen auf Tragwerke - Teil 1-1: Allgemeine Einwirkungen auf
Tragwerke - Wichten, Eigengewicht und Nutzlasten im Hochbau

DIN EN 1991-1-2
Eurocode 1: Einwirkungen auf Tragwerke - Teil 1-2: Allgemeine
Einwirkungen - Brandeinwirkungen auf Tragwerke

DIN EN 1991-1-2/NA
Nationaler Anhang - National festgelegte Parameter - Eurocode 1:
Einwirkungen auf Tragwerke - Teil 1-2: Allgemeine Einwirkungen -
Brandeinwirkungen auf Tragwerke

DIN EN 1991-1-3
Eurocode 1: Einwirkungen auf Tragwerke - Teil 1-3: Allgemeine
Einwirkungen, Schneelasten

DIN EN 1991-1-3/NA
Nationaler Anhang - National festgelegte Parameter - Eurocode 1:
Einwirkungen auf Tragwerke - Teil 1-3: Allgemeine Einwirkungen,
Schneelasten

DIN EN 1991-1-4
Eurocode 1: Einwirkungen auf Tragwerke - Teil 1-4: Allgemeine
Einwirkungen - Windlasten

DIN EN 1991-1-4/NA
Nationaler Anhang - National festgelegte Parameter - Eurocode 1:
Einwirkungen auf Tragwerke - Teil 1-4: Allgemeine Einwirkungen -
Windlasten

DIN EN 1991-1-6
Eurocode 1: Einwirkungen auf Tragwerke - Teil 1-6: Allgemeine
Einwirkungen, Einwirkungen während der Bauausführung

DIN EN 1991-1-6/NA
Nationaler Anhang - National festgelegte Parameter - Eurocode 1:
Einwirkungen auf Tragwerke - Teil 1-6: Allgemeine Einwirkungen,
Einwirkungen während der Bauausführung

DIN EN 1991-1-7
Eurocode 1: Einwirkungen auf Tragwerke - Teil 1-7: Allgemeine
Einwirkungen - Außergewöhnliche Einwirkungen

DIN EN 1991-1-7/NA
Nationaler Anhang - National festgelegte Parameter - Eurocode 1:
Einwirkungen auf Tragwerke - Teil 1-7: Allgemeine Einwirkungen -
Außergewöhnliche Einwirkungen

DIN EN 1991-2
Eurocode 1: Einwirkungen auf Tragwerke - Teil 2: Verkehrslasten auf
Brücken

DIN EN 1991-2/NA
Nationaler Anhang - National festgelegte Parameter - Eurocode 1:
Einwirkungen auf Tragwerkelee - Teil 2: Verkehrslasten auf Brücken

DIN EN 1995-1-1
Eurocode 5: Bemessung und Konstruktion von Holzbauten - Teil 1-1:
Allgemeines - Allgemeine Regeln und Regeln für den Hochbau

DIN EN 1995-1-1/NA
Nationaler Anhang - National festgelegte Parameter - Eurocode 5:
Bemessung und Konstruktion von Holzbauten - Teil 1-1: Allgemeines -
Allgemeine Regeln und Regeln für den Hochbau

DIN EN 1995-1-2
Eurocode 5: Bemessung und Konstruktion von Holzbauten - Teil 1-2:
Allgemeine Regeln - Tragwerksbemessung für den Brandfall

DIN EN 1995-2
Eurocode 5: Bemessung und Konstruktion von Holzbauten - Teil 2: Brücken

DIN EN 1995-2/NA
Nationaler Anhang - National festgelegte Parameter - Eurocode 5:
Bemessung und Konstruktion von Holzbauten - Teil 2: Brücken

DIN EN 12089
Wärmedämmstoffe für das Bauwesen - Bestimmung des Verhaltens bei
Biegebeanspruchung

DIN EN 13810-1
Holzwerkstoffe - Schwimmend verlegte Fußböden - Teil 1:
Leistungsspezifikationen und Anforderungen

DIN EN 14081-1
Holzbauwerke - Nach Festigkeit sortiertes Bauholz für tragende Zwecke
mit rechteckigem Querschnitt - Teil 1: Allgemeine Anforderungen

DIN EN 14250
Holzbauwerke - Produktanforderungen an vorgefertigte tragende Bauteile
mit Nagelplattenverbindungen

DIN EN 14322
Holzwerkstoffe - Melaminbeschichtete Platten zur Verwendung im
Innenbereich - Definition, Anforderungen und Klassifizierung

DIN EN 14519
Innen- und Außenbekleidungen aus massivem Nadelholz - Profilholz mit Nut
und Feder

VDI 3755
Schalldämmung und Schallabsorption abgehängter Unterdecken

BG Bau Fachinfo Prävention
Umgang mit Mineralwolle-Dämmstoffen

IVD-Merkblatt Nr. 9:
Spritzbare Dichtstoffe in der Anschlussfuge für Fenster und Außentüren
Herausgeber: Industrieverband Dichtstoffe e.V. (IVD)

D-MIVD-Merkblatt Nr. 12:
Die Überstreichbarkeit von bewegungsausgleichenden Dichtstoffen im
Hochbau
Herausgeber: Industrieverband Dichtstoffe e.V. (IVD)

IVD-Merkblatt Nr. 20:
Fugenabdichtung an Holzbauteilen und Holzwerkstoffen
undHerausgeber: Industrieverband Dichtstoffe e.V. (IVD)

Merkblatt Nr. 5
Bäder und Feuchträme im Holzbau und Trockenbau
Herausgeber: Bundesverband der Gipsindustrie e.V., Industriegruppe
Gipsplatten

RAL-GZ 402
Blockhausbau - Gütesicherung

RAL-GZ 411
Imprägnierte Holzbauelemente - Gütesicherung

RAL-GZ 422
Holzhausbau - Gütesicherung

RAL-GZ 428
Recyclingholz - Gütesicherung

RAL-GZ 830
Holzschutzmittel - Gütesicherung

VdS 2021
Baustellen
Herausgeber: VdS Schadenverhütung, Köln

Angaben zu Stoffen und Bauteilen

Bei brandschutztechnischen Anforderungen sind die amtlichen Nachweise
(Prüfzeugnis oder Prüfbescheid oder allgemeine bauaufsichtliche
Zulassung) der Bauleitung zu übergeben.

Bei nicht genormten Stoffen und Bauteilen sind, soweit erforderlich, die
bauaufsichtlichen Zulassungen der Bauleitung zu übergeben

Klebstoffe müssen so beschaffen sein, dass durch sie eine feste und
dauerhafte Verbindung erreicht wird. Sie dürfen die zu klebenden
Materialien nicht negativ beeinflussen und nach der Verarbeitung keine
Belästigung durch Geruch hervorrufen.

Angaben zur Ausführung

Allgemeines

Vor der Durchführung von Stemm-, Bohr- und Einsetzarbeiten an Estrichen
sowie geputzten Wänden und Decken sind Leitungen mit einem Suchgerät zu
orten.

Späne vom Bohren und Fräsen sowie Reste von Schleifstaub sind sofort von
den bearbeiteten Teilen zu entfernen.

Der Auftragnehmer hat sich beim Befestigen von Bauteilen an
Vorsatzschalen zu vergewissern, dass durch die Befestigungsmittel keine
Beschädigungen nicht sichtbarer Leitungen und Rohre entstehen.

Bei Schleifarbeiten im Trockenverfahren sind Absauggeräte zu verwenden.

Befestigungselemente, die im Ausnahmefall Flächendichtungen
durchdringen, sind mit auf das Dichtungsmaterial abgestimmten
Abdichtungsstoffen (i.d.R. ohne Lösungsmittel) abzudichten. Im Zweifel
ist Rücksprache mit der Bauleitung erforderlich.

Beim Einbau von Holzspanplatten auf alten Dielenböden ist auf einen
ausreichenden Randabstand zwischen Fußboden und Wand zu achten. Er soll
2 mm je m Raumtiefe betragen, mindestens jedoch 10 mm. Die Lüftung der
vorhandenen Holzbal 10kendecke muss in jedem Gefach garantiert sein

Beschädigungen an Dampfsperr- oder Dampfbremsschichten oder an
luftdichten Schichten sind, wenn diese Schichten zum Leistungsumfang des
Auftragnehmers zählen, vor dem Abdecken mit nachfolgenden Bauteilen
dauerhaft und materialgerecht zu schließen; wenn diese Schichten zum
Leistungsumfang eines anderen Auftragnehmÿers zählen, ist mit deÿr
Bauleitung zu klären, wer die Schäden beseitigen soll. In beiden Fällen
ist vor dem Abdecken mit nachfolgenden Bauteilen der Bauleitung die
Überprüfung der Schadensbehebung zu ermöglichen.

Als Gefahrstoffe nach der Gefahrstoffverordnung einzuordnende
Anstrichstoffe und Lösungsmittel dürfen grundsätzlich nur in
Originalgebinden auf der Baustelle verarbeitet werden. Ist eine
Umfüllung nicht zu vermeiden, müssen die Behälter wie das
Originalgebinde gekennzeichnet sein. Über den Verbleib von Reststoffen
kann die Bauleitung einen Nachweis verlangen.

Alle Maße sind vor der Ausführung am Bau zu überprüfen, sofern keine
Detailzeichnungen mit verbindlichen Maßangaben vorliegen

Die abgebundenen Dachteile sowie der fertige Dachstuhl sind vom Statiker
abzunehmen. Hierüber ist ein Abnahme-Protokoll zu erstellen und in
dreifacher Ausfertigung dem Auftraggeber auszuhändigen.

Wenn bei Umbauarbeiten nicht den Plänen oder der Ausschreibung
recentsprechende Bedingungen oder Umstände auftreten oder
Holzschädigungen vorgefunden werden, ist umgehend die Bauleitung zu
verständigen.

Holzteile, die auf Bauteilen aus Beton oder Mauerwerk aufliegen, sind
mit einer Lage unbesandeter Bitumenpappe oder gleichwertigem Material
von diesem zu trennen.

Kanten von sichtbar bleibenden gehobelten Hölzern im Außenbereich sind
leicht zu brechen.

Klammerverbindungen - auch mit Holzwerkstoffplatten - dürfen nur mit
speziellen Geräten hergestellt werden; das Einschlagen mit dem Hammer
ist unzulässig.

Dämmungen

Beim Umgang mit Mineralfaserdämmstoffen sind die Regeln der BGBau
Fachinfo Prävention Mineralwolle-Dämmstoffe zu beachten.

Bei der Ausführung von Bauteilen und Anschlüssen, die der Herstellung
der Luftdichtheit des Gebäudes dienen, ist davon auszugehen, dass vor
oder bei der Abnahme der Leistungen durch den Auftraggeber oder eine von
ihm beauftragte Fachkraft eine Prüfung der Luftdichtheit durch einen
Blowerdoor-Test durchgeführt wird.

Holzschutz

Bei tragenden und/oder aussteifenden Bauteilen der Gefährdungsklasse 0
nach DIN 68800-3 sowie allen sonstigen Bauteilen, insbesondere in
ständig oder zeitweise von Menschen genutzten Räumen, sind keine
vorbeugenden chemischen Holzschutzmittel anzuwenden.

Balkenköpfe und andere Bauteile aus Holz, die in Mauerwerk einbinden,
sind mit einem chemischen Holzschutz nach DIN 68800-3 zu versehen.

Dem Auftraggeber ist die Bescheinigung nach Abschnitt 10.1 DIN 68800-3
zu übergeben.

Die Kennzeichnung behandelten Holzes nach Abschnitt 10.2 DIN 68800-3 ist
so anzubringen, dass es auch nach dem Einbau der Hölzer noch sichtbar
ist. Bei sichtbar bleibenden Hölzern ist zuvor mit der Bauleitung die
Stelle der Anbringung abzustimmen.

Die Verträglichkeit zu vorhandenen Schutzmitteln bzw. verbleibenden
Anstrichen ist zu prüfen.

Dem Auftraggeber ist anzugeben, welche Einschränkungen bei zu
erwartender malermäßiger Behandlung der Bauteile zu beachten sind.

Verkehrssicherung

Ist der Auftragnehmer mit der Verkehrssicherung der Baustelle
beauftragt, so gehört dazu auch die laufende Ko Bantrolle der
Sicherungseinrichtungen. Die zeitlichen Abstände der Kontrollen richten
sich nach den örtlichen Gegebenheiten.

Sonstige Angaben

Der Auftragnehmer hat dafür Sorge zu tragen, dass während der Ausführung
seiner Leistungen immer mindestens ein fließend deutsch sprechender
Mitarbeiter seiner Firma auf der Baustelle anwesend ist.

Zu den auf der Baustelle vorzuhaltenden Ausführungsunterlagen zählt
neben den Ausführungsplänen auch eine Ausfertigung dieser
Leistungsbeschreibung.

Die vom Auftragnehmer verwendeten Ausführungsunterlagen müssen den
Freigabevermerk des Auftraggebers oder des Architekten tragen. Durch
Übergabe neuer Unterlagen ungültig gewordene Unterlagen sind vom
Auftragnehmer entsprechend zu kennzeichnen und aufzubewahren. Nicht
freigegebene Unterlagen dürfen nicht verwendet werden.

## Zimmererarbeiten Remise
Datum: 04.03.25

*Hinweis*
Das Wohn- und gewerbeobjekt an der Pichelsdorfer Straße
121 (Mischgebiet) besteht aus einem 4-geschossigen
unterkellerten vorderhau (Bestand) mit einer Durchfahrt
von der Pichelsdorfer Straße in den Innenhof 1, zwei
anschließende Seitenflügel (Bestand) mit einer
Durchfahrt im EG in den Innenhof 2 und einer 2
geschossigen leerstehenden Gewerberemise (Bestand).

Bei der geplanten Baumaßnahme handelt es sich um den
Umbau der Remise mit gleichzeiteger Nutzungsänderung.
Das Gebäude soll saniert und zu 2 WE umgebaut werden.
die Erschließung ist über die Pichelsdorfer durch die
oben gennanten Hofdurchfahrten gegeben.

Hinweis: Aufgrund der Lage des Objektes muss der
Materialtransport von der Pichelsdorferstraße bis zur
Baustelle zu Fuß erfolgen. Abstand von der
Pichelsdorfer Str. bis zum Objekt: 76 m

Durchfahrt 1 Abmessung:
Breite  : 2,47 m
Länge  : 13,00 m
Höhe  : ca. 3,50 m
Durchfahrt 2 Abmessung:
Breite  : 2,48 m
Länge  : 12,50 m
Höhe  : ca. 3,50 m

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dri00tter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B) ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Los 10 Baustelleneinrichtung

**10.10 Baustelleneinrichtung**
Baustelleneinrichtung
Einrichten, Vorhalten, Unterhalten und Räumen der
Baustelle für die im nachfolgenen Leistungsverzeichnis
beschriebenen Arbeiten.
Die Baustelleneinrichtung beinhaltet insbesondere alle
erforderlichen Bauzäune sowie Absperrungen zur
Verkehrssicherung, Förder- und
Transportanlagen,Geräte, Werkzeuge,
Mannschaftsunterkünfte, Lagerräume, Zufahrten,
Toiletten, Wasser- und E-Zuleltungen zu den
Verbraucherstellen, Schutz vor Unfallgefahren,
Witterungseinflüssen sowie Diebstahl von Arbeitsgerat
Vorhaltezeit für die Dauer der Arbeiten
Menge: 1,000 psch

### Los 20 Vorbereitene Arbeiten/Abbrucharbeiten

**20.10 Dachstuhlhölzer komplett entfernen**
Dachkonstruktion (Pfosten, Kopfbänder, Sparren,
Pfetten,
Zangen, Windverbandshölzer, Wind-/Aussteifungsböcke,
Aufschieblinge und Dachkastenschalung zsw.) in allen
Teilen komplett
entfernen je m² Dachgeschoßgrundfläche abbrechen,
abtransportieren und entsorgen
Die statisch erforderlichen Abstützungsmaßnahmen
sind einzukalkulieren.

Die Ausführung hat in enger Koordination mit den
Gewerken
Stahlbauarbeiten, Dachdeckerarbeiten, Zimmererarbeiten
und Mauerarbeiten zu erfolgen.
Menge: 116,000 m2

**20.20 Holzbalkendecke ausbauen**
*** Bedarfsposition ohne GB
Holzbalkendecke in allen Teilen ausbauen,
inkl. Bockrüstung Balkenquerschnitt : 14/26 cm
Balkenabstand : 80- 90 cm, Deckenaufbau : Deckenbalken,
Blindboden, Schüttung, Dielung und Rohrputzdecke
den anfallenden Schutt herunter schaffen,
abtransportieren und entsorgen.
Deckendicke : ca. 30 cm
Die statisch erforderlichen Abstützungsmaßnahmen
sind einzukalkulieren.
Menge: 1,000 m2

**20.30 Stakung ausbauen und entsorgen**
Stakung ausbauen und entsorgen
Bestandsstakung ggf. einschl. Traglattung ausbauen,
abtransportieren und entsorgen.
Menge: 95,000 m2

**20.40 Bestandschüttung, Decke ausbauen**
Bestandschüttung der Decke über EG ausbauen; Bauschutt
entsorgen.
Schichtdicke :  ca. 13 cm
Ausbauort :  Decke über 1.OG
Menge: 95,000 m2

**20.50 Deckenputz, Schilfrohr u.Schalung,abbrech**
Deckenputz, Schllfrohr u.Schalung, abbrechen,
abtransportieren und entsorgen, Bereich Dachschräge
Menge: 95,000 m2

### Los 30 Holzbalkendecke

**30.10 Pos. 4.1, Balkenverstärkung, 24/26 cm, einseitig**
Verstärkung der Deckenbalken, einseitig, von nicht
ausreichend tragfähigen, konstruktiven Balken und
Balkenköpfen mit Kanthölzern und Bohlen wie folgt:
-  Seitenfläche des Balkens zur Herstellung eines
gleichmäßig breiten Restquerschnittes in Laschenlänge
flächig bearbeiten und ausgleichen
-  Vorbereiten des Mauerwerksauflagers
-  seitliches, kraftschlüssiges Anlaschen eines
Balken- bzw. Bohlenquerschnittes gemäß statischen
Angaben, Pos. 4.1
Querschnitt Verstärkung:  240 x 260 mm
Balkenquerschnitt  :  ca. 14/26 cm
Holzart  :  Fichte / Tanne
Verbindung  Dübel besonderer
  Bauart Typ C (BulAAldog)
  O95 + M16. Sonst
  M12 a < 60 cm
Verstärkungsabstand  :  ~ an jedem 2. Deckenbalken
  (2x 0,82 = 1,64 m)

Inkl. aller Anschlüsse und Auswechslungen. inkl.
Kleineisenteile.
Menge: 55,000 m
Zuordnung: 395

**30.20 Pos. 4.3, Balkenverstärkung, 14/26 cm, einseitig**
Verstärkung der Deckenbalken, einseitig, von nicht
ausreichend tragfähigen, konstruktiven Balken und
Balkenköpfen mit Kanthölzern und Bohlen wie folgt:
-  Seitenfläche des Balkens zur Herstellung eines
gleichmäßig breiten Restquerschnittes in Laschenlänge
flächig bearbeiten und ausgleichen
-  Vorbereiten des Mauerwerksauflagers
-  seitliches, kraftschlüssiges Anlaschen eines
Balken- bzw. Bohlenquerschnittes gemäß statischen
Angaben, Pos. 4.3

Querschnitt Verstärkung:  140 x 260 mm
Balkenquerschnitt  :  14/26 cm
Holzart:  Fichte / Tanne
Verbindung:  Dübel besonderer
  Bauart Typ C (Bulldog)
  O95 + M16. Sonst
  M12 a < 60 cm
Verstärkungsabstand  :  ~an jedem 2. Deckenbalken
  (2x 0,82 = 1,64 m)

Inkl. aller Anschlüsse und Auswechslungen. inkl.
Kleineisenteile.
Menge: 12,000 m
Zuordnung: 395

**30.30 Unterboden OSB-Platte,NF,a.Balken,25 mm**
Teilweise Unterboden aus Holzwerkstoff-Platten, mit Nut
und Feder, verleimt und schubfest verschraubt oder mit
profilierten Nägeln vernagelt, auf Holzbalkenlage oder
Schalung.
Holzwerkstoffklasse  : 100
Material  : OSB
Emissionsklasse  : E1
Bindemittel  : Kunstharzgebunden
Plattendicke  : 25 mm
Angeb. Fabrikat  :  .....
Menge: 20,000 m2

**30.40 Balken 14/206**
*** Bedarfsposition ohne GB
Balken 14/26 cm  liefern und in vorhandenes MW Auflager
und auf Holzständerwerk einbauen inkl. Kleineisenteile

Länge: von 5,30 bis 6,45 m
Menge: 1,000 St

**30.50 MW-Dämmung, zw.Holzbalken,1-lag., 260**
*** Bedarfsposition ohne GB
MW Wärmedämmung zwischen Holzbalken; Dämmbahn mit 1 cm
Übermaß zuschneiden, dicht stoßen sowie passgenau und
fugenfrei einbauen.
Konstruktion  : Holzbalkendecke
Sparrenabstand  : e80
Material  : Mineralwolle
WLG  : 035
Gef. Baustoffklasse  : A1 Brandverhalten
Anzahl der Lagen  : 1-lagig
Dämmdicke  : 260 mm
Angeb. Fabrikat  :  .....
Zulassungsnummer  :  .....
Menge: 95,000 m2

### Los 40 Dachstuhl

**40.10 Konstruktionsvollholz (FI oder Ki)**
Konstruktionsvollholz (FI oder Ki) DIN 1052 u. DIN 4074
mit Keilzinkung für Dachkonstruktion, auf ca. 15-18%
getrocknet, gehobelt und gefast, liefern, abbinden,
aufstellen und verlegen, inkl. aller Anschlüsse,
Montage der Kleineisenteile, gemäß Ausführungsplanung
Für Nutzungskl. 1 bevorzugt

Dachform  : Gemäß Planung
Dachneigung  : 3°
Sparrenquerschnitt  : 10/14 cm (Pos. 1.1, 1.2, 1.3)
Wechsel  : 10/14 cm (Pos. 1.4)
Firstpfetten  : 10/12 cm  (Pos. 2.1, 2.2)
Mittelpfetten  : 10/12 cm  (Pos. 3.1, 3.2)
Stielen  : 10/10 cm
Neue Balken  : 14/16 cm  (Pos. 4.1a,4.3a)
Wechsel (Balken)  : 14/26 cm  (Pos. 4.4)
Menge: 5,000 m3

**40.20 Zulage für den abschnittsweisen Abbruch**
Zulage für den abschnittsweisen Abbruch der
Dacheindeckung und -konstruktion. Die Regendichtheit
ist während der gesamten Bauzeit sicherzustellen

Bauabschnitte:  5
Menge: 1,000 psch

**40.30 Kleineisenteile**
Kleinelsenteile verzinkt, liefern, als Zulage für
Bauholz
wie Winkel. Sparrenfettenanker, Balkenschuhe, Bolzen,
Scheiben, Muttern, Holzbauschrauben, Kammnägel Nägel
usw.
Menge: 150,000 kg

**40.40 Schalung des Daches, OSB 3 25 mm**
Schalung der Dachfläche, Unterseiten und Abseiten mit
25 mm OSB-3-Platten gemäß Planung

Angeboten:.............................................
...........
Menge: 131,000 m2

**40.50 Abbund Aufschiebling, Keilholz, Zulage**
Abbund von Aufschieblingen, Keilhölzern, Gefällekeilen
und dgl., als Zulage.
Menge: 30,000 m

**40.60 Unterlage,Glasvlies V11, Schwelle etc.**
*** Bedarfsposition ohne GB
Unterlage aus Glasvliesstreifen V11, unter Schwelle,
Fußpfette, Sohlholz und sonstiger Balkenlage mit mind.
8 cm Stoßüberlappung verlegen, zum Teil seitlich
hochgeführt.
Bahnenbreite : 150 - 250 mm
Menge: 17,000 m

**40.70 Befestigung, BMF- Profilanker**
BMF-Profilanker 2815-158 + 2x4 Nä 4.0x40 zur
Befestigung von Konstruktionsteilen aus Holz an
Ringbalken, Mauerwerkswand, Stahlbetonteil etc. liefern
und fachgerecht montieren.
Art : BMF-Profilanker 2815-158 + 2x4 Nä 4.0x40 o. glw.
Angeb. Fabrikat: ................................
Menge: 30,000 St

### Los 50 Vorläufige Abdichtung

**50.10 Voranstrich, Dach, Holz OSB, Bitumenbasis**
*** Bedarfsposition ohne GB
Einmaliger Voranstrich für bituminöse oder
bitumenverträgliche Dachabdichtung.
Untergrund  :  OSB
Material  :  Bitumenlösung
Aufbringmenge  :  mind. 0,3 kg/m2
Angeb. Fabrikat :  .....
Menge: 131,000 m2

**50.20 VEDAGARD Multi SK-PLUS 100 auf Holzuntergrund OSB/ kurzfr. Behelfsabdichtung**
*** Bedarfsposition ohne GB
VEDAGARD Multi SK-PLUS 100 / kurzfr. Behelfsabdichtung
VEDAGARD Multi SK-PLUS durchtrittfeste,
kaltselbstklebende Elastomerbitumen-Dampfsperre nach
DIN EN 13970 mit Aluminiumpolyester-Kombiträger und
gitterarmiertem Polyestervlies auf massivem Untergrund
zum thermischen Verkleben von Dachdämmstoffen.
d/I/b: ca.2,5 mm / ca.12,5 m / ca.1,0 m
sd-Wert > 1500 m,
Kaltbiegeverhalten: < -25° C.
Als kurzfristige Behelfsabdichtung während der Bauphase
durch Abziehen der gesamten unterseitigen Trennfolie
und des oberseitigen Längsrandstreifens auf den
vorgestrichenen Untergrund mit mind. 8 cm Längs- und
Quernahtüberdeckung mit Quernahtversatz thermisch
akti-viert verlegen. Die unterdeckende Bahn im T-Stoß
mit einem Schrägschnitt (45°)
versehen. Die Nähte verschweißen und fest andrücken.
Bei Arbeitsunterbrechungen ist die Dampfsperrbahn durch
vollflächiges Aufschweißen abzuschotten.

Bei An- und Abschlüssen bis OK Wärmedämmung hochführen
und voll verkleben.

oder gleichwertig.
Angebotenes Produkt: ..................................
  (Bietereintrag)
Menge: 131,000 m2

USt %: 19,00
